# Porta exterior de PVC "VEKA", sistema Softline Doble Junta SL/DJ, uma folha de batente, dimensões 800x1800 mm, composta de aro e folha, com acabamento natural em cor branca, e pré-aro

- Propriedade do ficheiro: CYPE INGENIEROS, S.A.
- Formato: FIEBDC-3/2002
- Moeda: EUR
- Custos indirectos: 3.00 %
- IVA: 23.00 %

**LPC030** Ud Porta exterior de PVC "VEKA", sistema Softline Doble Junta SL/DJ, uma folha de batente, dimensões 800x1800 mm, composta de aro e folha, com acabamento natural em cor branca, e pré-aro.
Fornecimento e montagem de porta exterior de PVC "VEKA", sistema Softline Doble Junta SL/DJ, uma folha de batente, dimensões 800x1800 mm, composta de aro e folha, com acabamento natural em cor branca, coeficiente de transmissão térmica do aro da secção tipo Uh,m = 1,3 W/(m²°C), perfis de estética recta, espessura em paredes exteriores de 2,8 mm, 3 câmaras, reforços interiores de aço galvanizado, mecanizações de drenagem e descompressão, juntas de estanquidade de EPDM, puxador e ferragens bicromadas, mecanismos de abertura automática de três trincos, dobradiças com cames anti-alavanca em bastidor, com moldura nas duas faces, incluindo pré-aro de aço galvanizado com ganchos de ancoragem à obra, fechadura de segurança, ferragens, espuma de poliuretano para enchimento da folga entre aro e parede, vedação perimetral de juntas através de um cordão de silicone neutro e ajuste final em obra. Elaborada em oficina, com classificação à permeabilidade ao ar segundo EN 12207, à estanquidade à água segundo EN 12208 e à resistência à carga do vento segundo EN 12210. Totalmente montada e testada.
Inclui: Colocação do pré-aro. Colocação da porta. Ajuste final da folha. Vedação de juntas perimetrais.
Critério de medição de projecto: Número de unidades previstas, segundo documentação gráfica de Projecto.
Critério de medição de obra: Medir-se-á o número de unidades realmente executadas segundo especificações de Projecto.

| Código | Un | Descrição | Rendimento | Preço | Importância |
|---|---|---|---|---|---|
| mt24vek130ma | Ud | Porta exterior de PVC "VEKA", sistema Softline Doble Junta SL/DJ, uma folha de batente, dimensões 800x1800 mm, composta de aro e folha, com acabamento natural em cor branca, coeficiente de transmissão térmica do aro da secção tipo Uh,m = 1,3 W/(m²°C), perfis de estética recta, espessura em paredes exteriores de 2,8 mm, 3 câmaras, reforços interiores de aço galvanizado, mecanizações de drenagem e descompressão, juntas de estanquidade de EPDM, puxador e ferragens bicromadas, mecanismos de abertura automática de três trincos, dobradiças com cames anti-alavanca em bastidor, com moldura nas duas faces, Segundo NP EN 14351-1. (material) | 1.000 | 886.50 | 886.50 |
| mt26pec015b | Ud | Pré-aro de aço galvanizado, para porta de entrada de PVC de uma folha, com ganchos de ancoragem à obra. (material) | 1.000 | 50.00 | 50.00 |
| mt13blw110a | Ud | Aerossol com 750 cm³ de espuma de poliuretano, de 25 kg/m³ de densidade, 150% de expansão, 18 N/cm² de resistência à tracção e 20 N/cm² de resistência à flexão, condutibilidade térmica 0,04 W/(m°C), estável de -40°C a 100°C; aplicável com pistola; segundo EN 13165. (material) | 0.100 | 9.20 | 0.92 |
| mt15sja100 | Ud | Cartucho de pasta de silicone neutro. (material) | 0.200 | 3.13 | 0.63 |
| mo020 | h | Oficial de 1ª construção. (mão de obra) | 0.571 | 16.85 | 9.62 |
| mo113 | h | Operário não qualificado construção. (mão de obra) | 0.571 | 15.82 | 9.03 |
| mo018 | h | Oficial de 1ª serralheiro. (mão de obra) | 0.571 | 17.12 | 9.78 |
| mo059 | h | Ajudante de serralheiro. (mão de obra) | 0.285 | 16.51 | 4.71 |
| % | % | Custos directos complementares | 2 % | 971.19 | 19.42 |
|  |  | Custos directos |  |  | 990.61 |
