# Portada exterior de PVC

- Propriedade do ficheiro: CYPE INGENIEROS, S.A.
- Formato: FIEBDC-3/2002
- Moeda: EUR
- Custos indirectos: 3.00 %
- IVA: 23.00 %

**LSV010** Ud Portada exterior de PVC, uma folha de batente, tipo veneziana, de lâminas fixas, sistema Vekasun 52 "VEKA", dimensões 300x600 mm, composta de aro, folha, lâminas e bites, com acabamento natural, em cor branca, colocada em janela.
Fornecimento e colocação de portada exterior de PVC, uma folha de batente, tipo veneziana, de lâminas fixas, sistema Vekasun 52 "VEKA", dimensões 300x600 mm, composta de aro, folha, lâminas e bites, com acabamento natural, em cor branca, reforços interiores de aço galvanizado e mecanismo de fecho por cremona, colocada em janela. Totalmente instalada e ajustada.
Inclui: Colocação e fixação do aro. Colocação e fixação dos elementos de pendurar. Colocação da folha.
Critério de medição de projecto: Número de unidades previstas, segundo documentação gráfica de Projecto.
Critério de medição de obra: Medir-se-á o número de unidades realmente executadas segundo especificações de Projecto.

| Código | Un | Descrição | Rendimento | Preço | Importância |
|---|---|---|---|---|---|
| mt24dek010aa | Ud | Portada exterior de PVC, uma folha de batente, tipo veneziana, de lâminas fixas, sistema Vekasun 52 "VEKA", dimensões 300x600 mm, composta de aro, folha, lâminas e bites, com acabamento natural, em cor branca, reforços interiores de aço galvanizado e mecanismo de fecho por cremona. (material) | 1.000 | 101.36 | 101.36 |
| mo018 | h | Oficial de 1ª serralheiro. (mão de obra) | 1.140 | 17.12 | 19.52 |
| mo059 | h | Ajudante de serralheiro. (mão de obra) | 0.570 | 16.51 | 9.41 |
| % | % | Custos directos complementares | 2 % | 130.29 | 2.61 |
|  |  | Custos directos |  |  | 132.90 |
